# Leistungsbeschreibung (GAEB 90, DA81)
Währung: EUR

## Leistungsverzeichnis
Datum: 21.09.23

**1.0 GEZE MCRdrive**
Automatisch, hermetisch dichtschließendes
Linearschiebetürsystem MCRdrive für Innenbereiche mit
Luftdurchlässigkeitsanforderungen nach  EN1026 / EN
12207 Klasse B / 100 Pa, Klasse C / 50 Pa.
Schallisolierung nach DIN EN ISO 4109.
TÜV-baumustergeprüft nach DIN 18650 / EN 16005, für
Flügelgewichte bis 140 kg mit MCR feingerahmtem
Profilsystem.

Das System besteht aus den Hauptbaugruppen:
- Antriebseinheit mit spezieller Software für OP-
  Schiebetüren
- Türflügelsystem mit feingerahmten Profilen und
  umlaufenden Dichtungssystem

 Baumaße (Rohbaumaße):
 Durchgangsbreite DB:.......... mm (800 - 2500 mm)
 Durchgangshöhe DH:........... mm (2000 - 2500 mm)

 Türsystemausführung:
 (  ) einflügelig links schließend
 (  ) einflügelig rechts schließend
Menge: 0,000 Stk

**1.1 MCR Antriebseinheit und GEZE Steuerung**
Abmessungen Antriebseinheit H x T: 300 x 185 mm

Automatiktürantrieb bestehend aus
- Integriertem Akku mit Lade- und
  Überwachungsautomatik
- Extrem laufruhiger Gleichstrom-Antrieb
- Aluminium Laufschiene und Rollenwagen mit
  Kunststoff-Laufrollen, einschließlich Knick-Gelenk
  für Absenkung und Andrücken des Türflügels an das
  Wandanschlussprofil für die hermetische Abdichtung
- Robustes Netzteil mit integriertem allpoligem
  Hauptschalter und Absicherung. Kraftbegrenzung
  statisch und dynamisch nach DIN 18650 / EN 16005
  sowie statisch unter 150 N gemäß ASR A1.7 (ehemals
  BGR 232).
- Intelligente Steuerung (Kategorie 2 nach DIN EN
  954-1 und Performance Level "D" nach DIN EN ISO
  13849-1):
- Komfortable Parametrierung,Inbetriebnahme und
  Wartung über optionale Bluetooth-Verbindung zu
  einem PC
- Selbstlernend und mit dynamischer Anpassung der
  Offenhaltezeit am Durchgangsverkehr für optimalen
  Komfort
- Vernetzbar und integrierbar in
  Gebäudesystemleittechnik CAN-Bus
- Eigenständige Fehlererkennung und Protokollierung
- Einstellmöglichkeiten aller Bewegungsparametern der
  Tür
- Alle Funktionen integriert in einer Einheit,keine
  weiteren Module notwendig
- Automatisches Reversieren bei Hinderniserkennung

Antriebsfunktionen:
- verschiedene Push & Go-Funktionen zuschaltbar
- Verschiedene Öffnungsarten und -weiten optimiert
  für den Einsatz in medizinischen Bereichen
  (Schwesternöffnung, Bettenöffnung,
  Reinigungsöffnung)

wählbar
- Frei parametrierbare Ein- und Ausgänge für
  unterschiedliche Funktionen
- Integrierter Akku für Notöffnung und -schließung
  bei Stromausfall

Durchführung der Elektroverkabelung nach GEZE
Kabelplan bauseits durch Elektrofirma.
Montage, Inbetriebnahme und Einweisung des Betreibers
sowie Übergabe der Dokumentation nach DIN 18650 / EN
16005 durch Werksmonteure bzw. Servicepartner.

Gemäß DIN 18650 / EN 16005 muss:
- die Sicherheitsanalyse als Planungs- und
  Ausführungsgrundlage
- die Prüfung mindestens 1 x jährlich und die Wartung
  mindestens 1 x jährlich durchgeführt werden
Menge: 0,000 Stk

**1.2 MCR Profil- und Dichtungssystem**
Die Luftdichtigkeit und Abdichtung wird auf allen vier
Flügelseiten durch eine Absenkungs- und gleichzeitige
Andruckbewegung des Flügels an die bauseitige Zarge
realisiert. Das umlaufende Dichtungssystem besteht aus
einer speziellen Ballon-Dichtung und im
Fußpunktbereich aus einer verdeckt liegenden
2-Kammer-Dichtung. Die umlaufende Dichtungsführung
wird über vulkanisierte Dichtungsecken ausgeführt. Die
Dichtungen werden in profilintegrierten Dichtungsnuten
eingebaut.

 (  ) feingerahmtes Alu-Profilsystem, bis 140 kg
  Flügelgewicht, für Paneel-Stärken bis 22mm
 (  ) einfache Verglasung
 (  ) 2 Scheiben ISO-Glas
 (  ) ESG
 (  ) VSG
 (  ) HPL
 (  ) Edelstahlpaneel

Die Verglasung kann sowohl als Trockenverglasung
mittels systemseitigen Dichtungen für
unterschiedlichen Paneel-Stärken oder als
Nassverglasung ausgeführt werden.
Menge: 0,000 Stk

**1.3 Bedienung**
GEZE Displayprogrammschalter im AS500 Programm für
Einstellung der Betriebsart sowie für Inbetriebnahme
und Parametrierung des Antriebes, mit
Funktionstasten,2 x 7-Segment-Display,
alphanumerischer Fehleranzeige,Schutzart IP40
Betriebsarten: Daueroffen, Automatik, Ladenschluss,
Nachtverriegelung, Aus
( ) AP ( ) UP

oder
GEZE Tastenprogrammschalter für Einstellung der
Betriebsart, mit Funktionstasten, LED-Punktanzeige,
codierter Fehleranzeige, Schutzart IP40, passend zu
Schalterprogrammen mit 55 x 55 mm Schalteinsatz
Betriebsarten: Off, Daueroffen, Automatik,
Ladenschluss, Nachtverriegelung
(  ) AP  (  ) UP

oder
GEZEconnects Bluetooth RS485-Interface für die
Kabellose Verbindung zwischen Computer und
automatischen Türantrieben

oder
GEZE Mechanischer Programmschalter für Einstellung der
Betriebsart, mit Drehknopf, Fehleranzeige über
LED,Schutzart IP40, passend zu Schalterprogrammen mit
55 x 55mm Schalteinsatz
Betriebsarten: Off, Daueroffen, Automatik,
Ladenschluss, Nachtverriegelung
(  ) AP  (  ) UP

oder
GEZE Mechanischer Programmschalter für Einstellung der
Betriebsart, mit Schlüssel, Fehleranzeige über
LED,Schutzart IP40, passend zu Schalterprogrammen mit
55 x 55mm Schalteinsatz
Betriebsarten: Off, Daueroffen, Automatik,
Ladenschluss, Nachtverriegelung
(  ) AP  (  ) UP
Menge: 0,000 Stk

**1.4 Bedienung (Eventualposition)**
GEZE Schlüsseltaster zum "Abschließen" des
Programmschalters gegen unbefugtes Ändern der
Betriebsart, Schutzart IP40
(  ) AP  (  ) UP
Menge: 0,000 Stk

**1.5 Ansteuerung und Absicherung**
GEZE Kombimelder mit richtungserkennendem
Radarbewegungsmelder und selbstüberwachtem doppeltem
3D-Lichtvorhang zur Ansteuerung und Absicherung des
Schließbereichs nach DIN 18650 / EN 16005, Schutzart
IP54
(  ) Kombimelder innen  (  ) Kombimelder außen
Menge: 0,000 Stk

**1.6 Absicherung (Eventualposition)**
GEZE Aktiv-Infrarot-Lichtvorhang mit doppeltem
3D-Lichtvorhang zur Absicherung des Öffnungs- oder
Schließbereichs nach DIN 18650 / EN 16005, Schutzart
IP54
(  ) innen  (  ) außen
Menge: 0,000 Stk

USt %: 19,00
